# F-P_1_maxit_Muster-LVs_AP_Neubau
Leistungsbeschreibung (GAEB 90, DA81)
Währung: EUR

## F-P_1-09_maxit_AP_auf_Polystyrol-Schalun
Datum: 08.09.20

*Hinweis*
Grundlage für die Ausschreibung sind Produkte der Firma
maxit Deutschland GmbH. Die Verarbeitung hat nach den
Herstellerrichtlinien bzw. den nachfolgenden Normen und
Vorgaben zu erfolgen.

Für die Ausführung sind zu beachten:
        - die Vorschriften der VOB
     - DIN V 18550 Putz und Putzsysteme - Ausführung
     - DIN 18350 Putz- und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Sockelputze: Auch Zementputze müssen grundsätzlich
gegen Berührung mit Erdreich, Verlegesand und Pflaster
o.ä. durch geeignete Maßnahmen nach DIN 18195 geschützt
werden.

Edelputz: Fein abgefilzte oder zugeriebene
Fassadenflächen sollten wegen einer möglichen
"Haarrissbildung" vermieden werden. Bei Ausführung
farbiger Oberputzarbeiten muss dringend darauf geachtet
werden, dass starke Sonneneinstrahlung und Windeinfluss
auf die frischen Flächen vermieden werden, da sonst
Farbunterschiede entstehen können.

Farbe: Bei Ausführung farbiger, mineralischer Oberputze
wird ein einmaliger Ausgleichsanstrich mit
Egalisationsfarbe dringend empfohlen. Siehe Merkblatt
"Egalisationsanstriche auf Edelputzen 11/95".

Wenn nichts anderes in den Leistungspositionen
beschrieben, besteht die Leistung aus Lieferung und
fachgerechter Ausführung der in den Positionen
beschriebenen und benötigten Materialien.

Vor Beginn der Arbeiten hat sich der Verarbeiter davon
zu überzeugen, dass der bauliche Untergrund oder
Vorleistungen den Voraussetzungen für sein Gewerk
entsprechen. Evtl. Bedenken sind dem Auftraggeber vor
Ausführung schriftlich mitzuteilen.

Die Gebäudehöhe beträgt .............. m über Oberkante
Gelände.

### 01 AUSSENPUTZ

#### 01.01 UNTERGRUNDVORBEHANDLUNG

**01.01.0010 Untergrundprüfung**
Vor der Verarbeitung des maxit Putzsystems ist der
Untergrund auf Maßtoleranzen zu überprüfen und ggf. bei
Verschmutzung durch Staub und lose Teile zu reinigen.
UV-geschädigte Flächen mit einem Stahlbesen zu
entfernen.
Einheit: m2

#### 01.02 AUSSENPUTZ

**01.02.0010 Armierungslage**
mit mineralischem Armierungsmörtel, in einer
Gesamtdicke von mind. 6 mm auftragen. In den
Armierungsmörtel das Armierungsgewebe faltenfrei im
äußeren Drittel einlegen und im Stoßbereich mindestens
10 cm überlappen. Das Armierungsgewebe ist vollflächig
zu überdecken.
Eine Mindeststandzeit der Armierungslage von 7 Tagen
ist einzuhalten.

Produkte:  maxit Armierungsgewebe MW 8x8 mm
  maxit multi 285 / 290E / 291 E
speedy / 292 / 293E clean
Einheit: m2

**01.02.0020 Leibung Armierungslage**
Leibungsausbildung der Armierungslage; einschließlich
sämtlicher benötigter Materialien (Armierungsmörtel +
Gewebe) bei allen Öffnungen (z.B. Fenster/Türen...).

Leibungstiefe: .......................... mm
Einheit: lfm

**01.02.0030 Filzputz als Sockelputz**
*** Bedarfsposition mit GB
auf vorbereiteter Armierungslage. Nach Austrocknung der
Armierungslage die gesamte Sockelfläche mit
Sockelfilzputz überziehen und abfilzen.

Produkt:  maxit multi 280
Einheit: m2

**01.02.0040 Zementgebundene flexible Dichtungsschlämme**
in erdberührten Flächen liefern und anbringen. Für
mineralische Untergründe. Untergrund benetzen.
Zweimaliger Auftrag im Schlämmverfahren nach
Herstellerrichtlinien, Gesamtschichtdicke mindestens 2
mm. Die Dichtungsschlämme ist bis ca. 5 cm über
Geländeniveau aufzutragen.

Produkt:  maxit AD-1K-Außendicht
Einheit: m2

**01.02.0050 Noppenbahn und druckverteilende Folie als Schutz-/Dränschicht**
Vlieskaschierte Drän-/Schutzmatte aus
Polystyrol-Regenerat fachgerecht aufbringen und ggfs.
mit filterstabiler Ringdrainage verbinden. MONTAPANEEL
DM eignet sich auch als Drainage auf
Kunststoff-Bitumen-Spachtelmassen für den Lastfall
nichtstauendes Sickerwasser sowie gleichzeitig als
Schutzschicht für die Lastfälle Bodenfeuchte und
drückendes Wasser. Geprüft nach DIN 4095.

Produkt:  Deitermann MONTAPANEEL DM
Einheit: m2

#### 01.03 EINBAUTEILE

**01.03.0010 Gewebeeckwinkel**
liefern und einbauen.
Mineralischen Armierungsmörtel entsprechend der
Gewebebreite vollflächig aufziehen. Gewebeeckwinkel mit
Kunststoffeckprofil lot- und fluchtgerecht in den
Armierungsmörtel einarbeiten.

Produkte:  maxit Gewebeeckwinkel
maxit multi Armierungsmörtel
Einheit: lfm

**01.03.0020 Gewebeeckpfeile**
an allen Ecken von Gebäudeöffnungen diagonal anbringen.
maxit Gewebeeckpfeile: Größe 330 x 500 mm, MW 8 x 8 mm,

Produkte:  maxit Gewebeeckpfeile
maxit multi Armierungsmörtel
Einheit: St

**01.03.0030 Anputzleisten**
liefern und einbauen. Auf angrenzende Bauteile wie z.B.
Türen, Fenster, etc. selbstklebende
U-Profil-Anputzleisten lot- und fluchtrecht anbringen.
Die Schichtstärke der Armierungslage ist so zu wählen,
dass die Endbeschichtung mit dem U-Profil abschließt.
Anwendungsbereich: Für Baukörperanschlüsse bis max.
2,50m Einzellänge.

Produkt: maxit Anputzleiste
Einheit: lfm

**01.03.0040 Abschlussprofil mit Tropfkante**
Kunststoffprofil mit integriertem Armierungsgewebe und
Tropfkante liefern und lot- und fluchtgerecht einbauen.

Produkt:  maxit Abschlussprofil mit Tropfkante
Einheit: lfm

**01.03.0050 Blechanschlussprofil**
liefern und einbauen. Das PVC-Profil wird auf
Blechanschlüsse (z.B. Dachrandabschluss) aufgesteckt,
und in Armierungsmörtel  Wärmedämmplatten
eingespachtelt. Es ergibt eine bewegliche und
wasserdichte Verbindung zwischen Putz und Blech. Die
Profilstöße sind mit speziellen Steckverbindern
miteinander zu verbinden.

Produkte:  maxit Blechanschlussprofil
  maxit multi Armierungsmörtel
Einheit: lfm

#### 01.04 OBERPUTZ UND FARBE

**01.04.0010 Edelputz-Haftgrundierung**
*** Bedarfsposition mit GB
liefern und auf trockenen Unterputz aufbringen. Die
lösungsmittelfreie Haftgrundierung vollflächig gemäß
Herstellerrichtlinie auftragen.

Produkt:  maxit prim 1060 Edelputz-Haftgrund
Einheit: m2

**01.04.0020 Siliconharzputz mit top-dry-Effekt ohne auswaschbare biozide Filmkonse rvierung**
*** Grundposition ZZ 060.0
auf den vorbereiteten Untergrund aufziehen und
strukturieren. maxit silco top ist ein
lösungsmittelfreier und besonders umweltfreundlicher
organisch gebundener Edelputz mit hochwertigem
Siliconharz. Ausführung mit Kratzputzstruktur
(Korngrößen 0,5 / 1 / 1,5 / 2 / 3 mm) oder
Rillenputzstruktur (Korngrößen 1,5 / 2 / 3 mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit silco top, weiß
Einheit: m2

**01.04.0030 Silikatputz mit top-dry-Effekt ohne auswaschbare biozide Filmkonservie rung**
*** Wahlposition ZZ 060.1
auf den vorbereiteten Untergrund aufziehen und
strukturieren. maxit sil top ist ein
lösungsmittelfreier und besonders umweltfreundlicher
silikatgebundener Edelputz. Ausführung mit
Scheiben-/Kratzputzstruktur (Korngrößen 1 / 1,5 / 2 / 3
mm) oder Rillenputzstruktur (Korngrößen 1,5 / 2 / 3
mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit sil top, weiß
Einheit: m2

**01.04.0040 System-Ausgleichsanstrich mit top-dry-Effekt ohne auswaschbare biozide Filmkonservierung**
Aufbringen eines einmaligen systemzugehörigen
Anstriches auf Edelputze mit top-dry-Effekt. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.04.0050 Vergüteter mineralischer Oberputz weiß**
*** Wahlposition ZZ 060.2
auf den vorbereiteten Untergrund aufziehen und
strukturieren. Ausführung mit
Scheiben-/Kratzputzstruktur (Korngrößen 0,5 / 1 / 1,5 /
2 / 3 / 4 mm) oder Rillenputzstruktur (Korngrößen 2 / 3
/ 4 mm).

Druckfestigkeitsklasse CS II nach EN 998-1.

Anwendung:  außen und innen

Strukturart:  Kratzputzstruktur (K) /
Rillenputzstruktur (R)

Korngröße:  __ mm

Produkt:  maxit ip color plus, weiß
Einheit: m2

**01.04.0060 Farbanstrichsystem mit top-dry-Effekt ohne auswaschbare biozide Filmko nservierung**
*** Wahlposition ZZ 060.2
Aufbringen eines zweimaligen Anstriches als Vor- und
Deckanstrich auf Edelputze mit top-dry-Effekt oder auf
ungestrichenen mineralischen Edelputz. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.04.0070 Zulage Putz hell eingefärbt**
Oberputz wie vor beschrieben, jedoch in einem hellen
Farbton nach maxit Farbtonkarte eingefärbt.

Farbgruppe:  I

Farbton:  _________________
Einheit: m2

**01.04.0080 Zulage Putz mittel eingefärbt**
Oberputz wie vor beschrieben, jedoch in einem
mittelkräftigen Farbton nach maxit Farbtonkarte
eingefärbt.

Farbgruppe:  II

Farbton:  _________________
Einheit: m2

**01.04.0090 Zulage Putz kräftig eingefärbt**
*** Bedarfsposition mit GB
Oberputz wie vor beschrieben, jedoch in einem kräftigen
Farbton nach maxit Farbtonkarte eingefärbt.

Farbgruppe:  III

Farbton:  _________________
Einheit: m2

**01.04.0100 Leibungen Oberputz**
Liefern und Auftragen von Oberputz wie zuvor
beschrieben im Bereich von Leibungen bei allen
Öffnungen (z.B. Fenster/Türen...).

Leibungstiefe: ___ mm
Einheit: lfm

**01.04.0110 Farbanstrichsystem auf Filzputz im Sockelbereich**
*** Bedarfsposition mit GB
Aufbringen eines zweimaligen Anstriches als Vor- und
Deckanstrich im Sockelbereich. Mindeststandzeit
Filzputz je nach Witterung beachten.

Anwendung:  außen

Farbtonzuschlag in separater Position.

Produkt:  maxit Siliconharzfarbe top
Einheit: m2

**01.04.0120 Zulage Farbe hell eingefärbt**
Farbe wie vor beschrieben, jedoch in einem hellen
Farbton nach maxit Farbtonkarte eingefärbt.

Farbgruppe:  I

Farbton:  _________________
Einheit: m2

**01.04.0130 Zulage Farbe mittel eingefärbt**
Farbe wie vor beschrieben, jedoch in einem
mittelkräftigen Farbton nach maxit Farbtonkarte
eingefärbt.

Farbgruppe:  II

Farbton:  _________________
Einheit: m2

**01.04.0140 Zulage Farbe kräftig eingefärbt**
*** Bedarfsposition mit GB
Farbe wie vor beschrieben, jedoch in einem kräftigen
Farbton nach maxit Farbtonkarte eingefärbt.

Farbgruppe:  III

Farbton:  _________________
Einheit: m2

**01.04.0150 Leibungen Anstrich**
Liefern und Auftragen eines Farbanstrichs wie zuvor
beschrieben im Bereich von Leibungen bei allen
Öffnungen (z.B. Fenster/Türen...).

Leibungstiefe: ___ mm

Farbanstrich:  _ einfach
  _ zweifach
Einheit: lfm

#### 01.05 RAPPORTARBEITEN

**01.05.0010 Facharbeiter Mittellohn**
Rapportleistung für unvorhergesehene Arbeiten. Die
Arbeiten sind nur in Absprache und nach Genehmigung
durch die Bauleitung auszuführen.

Mittellohn Facharbeiter
Einheit: Std

USt %: 19,00
